# A014_45,8_ENB_ÜBW_21Ü2 4742700
Angebotsaufforderung (GAEB DA XML 3.2, DA83)
Projekt: A-05659-00
Währung: EUR
Auftraggeber: Die Auobahn GmbH des Bundes, Niederlassung Ost (Halle/Saale), Magdeburgewr Str. 51, 06112 Halle/Saale, E-Mail vergabe.ost@autobahn.de
Erstellt mit: GXML Toolbox V3.3 R20230829, iTWO_64 V25.0.650, 04.05.2026

## 1 Los 1 - Verkehrssicherung Abbruch BW21Ü2
Datum: 04.05.2026
WaGr: 99_99_01

### Abschnitt 00 Allgemeine Leistungen

#### Unterabschnitt 00.00 Allgemeine Leistungen

**00.00.0001 Verkehrsrechtliche Anordnung**
*** Pauschalposition
Einholung der Verkehrsrechtlichen Anordnung bei den zuständigen Verkehrsbehörden. Einholen / Beantragen der VAO inkl. Aufstellen und Fortschreiben des Beschilderungs- und Verkehrssicherungsplanes und dessen Abstimmung mit der zuständigen Verkehrsbehörde der Autobahn GmbH des Bundes für die Verkehrssicherungsmaßnahmen auf der BAB sowie der Verkehrsbehörde des Landkreises Leipzig und der Stadt Grimma für die Verkehrssicherungsmaßnahmen im Nebennetz für die Umleitungsstrecke.
Die VAO ist prinzipiell für die Gesamtleistung einzuholen, ggf. sind für die einzelnen Phasen mehrfache Anträge für die VAO zu stellen.
Sämtliche Gebühren und Aufwendungen auch für getrennte Beantragung der einzelnen Phasen sind hier einzurechnen.
In die Position einzurechnen sind alle hierfür erforderlichen Termine mit Straßenverkehrbehörden, Polizei, Feuerwehr, Bauüberwachung etc. bei deren Sitz oder im Rahmen von einzelnen oder mehreren Ortsbesichtungen.
Der Umfang der Leistungen richtet sich nach den Festlegungen der jeweiligen Verkehrsbehörde.
Der Antrag auf VAO ist spätestens 3 Wochen vor Ausführungsbeginn bei der Verkehrsbehörde einzureichen. Sämtliche Auflagen aus der VAO sind zu erfüllen.
Menge: 1,000 Psch
Leistungsbereichkatalog: 105

**00.00.0002 Verkehrszeichenpläne erstellen**
*** Pauschalposition
Verkehrszeichenpläne für die einzelnen Verkehrsführungen nach ZTV SA 97, RSA 21 und den Vorgaben des AG erstellen.
Pläne als Anlage für Verkehrsrechtliche Anordnung einschl. Detailpläne.
In farbiger Ausfertigung, DV gestützt erstellt jeweils 4-fach pro Satz und als pdf-Datei.
Sinnvoller Maßstab nach Wahl des AN, ggf. überhöhte Darstellung der Breiten.
Entwurf vorab in digitaler Form an die zuständigen Personen der Autobahn- bzw. Straßenmeisterei als pdf-Datei versenden.
Vorlage bei der zuständigen Autobahn- bzw. Straßenmeisterei mind. 2 Wochen vor Beginn der Arbeiten.
Menge: 1,000 Psch

**00.00.0003 Baustelle einrichten Sämtl.LV-Abschn.*Zufahrt vorh.**
*** Pauschalposition
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Leistungsbereichkatalog: 101

**00.00.0004 Baustelle räumen Sämtl. LV-Abschn.**
*** Pauschalposition
StL-Nr. 1910111201
Baustelle von allen Geräten, Anlagen, Einrichtungen und
dgl. räumen. Benutzte Flächen und Wege entsprechend dem
ursprünglichen Zustand herrichten. Soweit nicht für
bestimmte Leistungen für das Räumen der Baustelle gesonderte Positionen im Leistungsverzeichnis enthalten
sind, gilt die Pauschale
für alle Leistungen sämtlicher Abschnitte des Leistungsverzeichnisses.
Menge: 1,000 Psch
Leistungsbereichkatalog: 101

*Hinweis: Hinweis zu Position 00.00.0005.*
Kontrolle der Verkehrssicherung für alle Abbruchphasen (Phase 1 bis 4) auf der BAB 14

**00.00.0005 Kontrolle d. Verkehrss. an Arb.st. zwei bzw. einmal*elektron. Gerät**
StL-Nr. 2110590522
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich, an arbeitsfreien Tagen einmal täglich.
Kontrolle mit elektronischem Erfassungsgerät nach Un-
terlagen des AG dokumentieren.
Menge: 38,000 d
Leistungsbereichkatalog: 105

*Hinweis: Hinweis zu Position 00.00.0006.*
Kontrolle der Verkehrssicherung auf der Umleitungsstrecke Vollsperrung BAB 14 (Phase 2) im Nebennetz

**00.00.0006 Kontrolle d. Verkehrss. a. Uml.str. zwei bzw. einmal*elektron. Gerät**
StL-Nr. 2110591022
Kontrolle der temporären Verkehrsschilder, vorübergehenden Markierungen, transportablen Lichtsignalanlagen,
baulichen Leitelemente und transportablen Schutzeinrichtungen auf Umleitungsstrecke gemäß ZTV-SA durchführen. Die Kontrolle ist unmittelbar nach deren Durchführung zu erfassen und zu dokumentieren. Arbeits- und
Hilfsmittel sind vom AN zu stellen und dem AG jederzeit
zugänglich zu machen.
Kontrolle zweimal täglich, an arbeitsfreien Tagen einmal täglich.
Kontrolle mit elektronischem Erfassungsgerät nach Un-
terlagen des AG dokumentieren.
Menge: 3,000 d
Leistungsbereichkatalog: 105

*Hinweis: Hinweis zu Position 00.00.0007.*
Kontrolle der Hinweistafel für die Vollsperrung BAB 14 auf der BAB 14 und auf der Umleitungsstrecke im Nebennetz

**00.00.0007 Kontrolle d. Verkehrss. a. Uml.str. zwei bzw. einmal*elektron. Gerät**
Kontrolle der temporären Verkehrsschilder, vorübergehenden Markierungen, transportablen Lichtsignalanlagen,
baulichen Leitelemente und transportablen Schutzeinrichtungen auf der BAB 14 und Umleitungsstrecke gemäß ZTV-SA durchführen. Die Kontrolle ist unmittelbar nach deren Durchführung zu erfassen und zu dokumentieren. Arbeits- und Hilfsmittel sind vom AN zu stellen und dem AG jederzeit
zugänglich zu machen.
Kontrolle zweimal täglich, an arbeitsfreien Tagen einmal täglich.
Kontrolle mit elektronischem Erfassungsgerät nach Un-
terlagen des AG dokumentieren.
Menge: 17,000 d
Leistungsbereichkatalog: 105

**00.00.0008 Beweissicherung**
*** Pauschalposition
Durchführung einer Beweissicherung vor Beginn der Arbeiten. Beweissicherungsgutachten unter Beachtung der Baubeschreibung Pkt. 3.5 anfertigen.
Vor Beginn der Arbeiten ist gemäß VOB, Teil B, §3 (4) im Einvernehmen mit dem AG eine Zustandsfeststellung relevanter Bereiche mit Zustandserfassung der Verkehrszeichen, Stationszeichen und Kilometertafeln sowie der vorhandenen Markierungen in Wort und Bild durchzuführen.
Die Dokumentation hat auch die Kartierung von bereits vorhandenen Schäden oder Auffälligkeiten an diesen Anlagen zu enthalten.
Die Übergabe der Unterlagen hat 2-fach in Papierform und digital an die BÜ/BOL sowie an den AG zu erfolgen.
50 v.H. werden nach Vorlage der Dokumentation zur Zustandsfeststellung vor Baubeginn, der Rest nach Übergabe der Freistellungsprotokolle zum Bauende vergütet.
Menge: 1,000 Psch

**00.00.0009 Koordinierungsleistungen aller Art**
*** Pauschalposition
Koordinierungsleistungen aller Art mit Dritten (AG, Behörden, AN Los 2: Abbruch, Medienträgern, Anwohner, Gewerbetreibenden usw.) für die gesamte Baumaßnahme und während der gesamten Bauzeit durchführen inkl. aller Nebenkosten.
Menge: 1,000 Psch

**00.00.0010 Zuarbeit SiGe-Plan**
*** Pauschalposition
Erstellen und Übergabe der Gefährdungsbeurteilung gemäß ArbSchG für die Arbeiten Los 1: Verkehrssicherung.
Sicherheits- und Gesundheitsschutzplan (SiGe-Plan) mit dem Sicherheits- und Gesundheitsschutzkoordinator des AN Abbruch (Los 2) abstimmen sowie Mitwirkung bei der Fortschreibung und Aktualisierung des Planes nach RAB 31.
Bei erheblichen Änderungen in der Ausführung des Bauvorhabens Unterstützung bei der Koordinierung und Abstimmung zur Abstimmung des SiGe-Planes zu leisten.
Menge: 1,000 Psch

### Abschnitt 01 Verkehrssicherung Abbruch BW 21Ü2

*Hinweis: Verkehrssicherung BAB 14 für die Abbruchphasen 1 + 3*

#### Unterabschnitt 01.00 VS Phase 1-3 Abbruch beide RF A14

**01.00.0001 Verkehrssich. läng. Dauer aufbauen Arbeitsstelle**
*** Pauschalposition
StL-Nr. 2110510519099000
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach RSA, Regelplan 'in Anlehnung an Regelplan D I/2, Grundlage für die Ausführung ist die genehmigte VAO einschließlich aller Verkehrszeichenpläne.'

Länge des Arbeitsbereiches 'von Betr.-km 45,72 bis 45,80 = ca. 80 m'

Für Verkehrsführungsphase 'Phase 1 je RF gemäß:
-A-01_Verkehrsführungsplan Bauphase 1 und 3,
-A-03_Plan 1 BAB A 14 BW 21Ü2,Phase 1 Vorbereitende_Arbeiten'
Menge: 1,000 Psch
Leistungsbereichkatalog: 105

**01.00.0002 Verkehrssich. läng. Dauer vorhalten wie Vorposition**
StL-Nr. 2110511019
Verkehrssicherung längerer Dauer vorhalten, warten, instand setzen und betreiben. Vorübergehende Verkehrssicherungsmaßnahmen durchführen. Die Kontrolle der Verkehrssicherung wird gesondert vergütet.
Verkehrssicherung wie in Vorposition beschrieben.
Für Verkehrsführungsphase 'Phase 1 gemäß:
-A-03_Plan 1 BAB A14 BW 21Ü2 Phase 1 Vorbereitende Arbeiten'
Menge: 7,000 d
Leistungsbereichkatalog: 105

*Hinweis: Hinweis zu Position 01.00.0003:*
Umbauen Verkehrssicherung für Phase 2: Vollsperrung BAB
Schaffung der Baufreiheit im Bereich des Bauwerks, Aufbau  Verkehrssicherung an den Anschlussstellen Grimma und Mutzschen

**01.00.0003 Verkehrssicherung umbauen**
*** Pauschalposition
StL-Nr. 21105115999900
Verkehrssicherung an Arbeitsstellen von längerer Dauer
umbauen. Fehlende Verkehrszeichen und Verkehrseinrichtungen (Absperrgeräte, Warnleuchten und Aufstellvorrichtungen) aufbauen, überschüssige Verkehrszeichen und
Verkehrseinrichtungen (Absperrgeräte, Warnleuchten und
Aufstellvorrichtungen) abbauen. Vorübergehende Verkehrssicherungsmaßnahmen durchführen. Vorübergehende
Markierung, transportable Lichtsignalanlage, bauliches
Leitelement, mobile Stauwarnanlage, LED-Anzeigetafel
und transportable Schutzeinrichtung werden gesondert
vergütet.
Umbauen von Verkehrsführungsphase 'Phase 1 gemäß:
-A-03_Plan 1 BAB A14 BW 21Ü2 Phase 1 Vorbereitende Arbeiten'

Umbauen nach Verkehrsführungsphase 'Phase 2, Vollsperrung BAB 14 gemäß Plan:
-A-04_Plan 2 BAB A14 BW 21Ü2 Phase 2 Vollsperrung RF Dresden,
-A_05_Plan 3 BAB A14 BW 21Ü2 Phase 2 Vollsperrung RF Magdeburg

Grundlage für die Ausführung ist die genehmigte VAO einschließlich aller zugehörigen Verkehrszeichenpläne.'

Umbauen 'der TSE und Leitbaken, Herstellung Baufreiheit im Bereich des Bestandsbauwerks, vorübergehender Rückbau TSE und Leitbaken, Zwischenlagern auf Flächen des AN'

Vorhandene Verkehrsschilder 'gemäß "A-03_Plan 1 BAB A14 BW 21Ü2 Phase 1 Vorbereitende Arbeiten" bleiben in Phase 2 erhalten.'
Menge: 1,000 Psch
Leistungsbereichkatalog: 105

**01.00.0004 Verkehrssich. läng. Dauer vorhalten wie Vorposition**
StL-Nr. 2110511019
Verkehrssicherung längerer Dauer vorhalten, warten, instand setzen und betreiben. Vorübergehende Verkehrssicherungsmaßnahmen durchführen. Die Kontrolle der Verkehrssicherung wird gesondert vergütet.
Verkehrssicherung wie in Vorposition beschrieben.
Für Verkehrsführungsphase 'Phase 2, Vollsperrung BAB A 14 gemäß:
-A-04_Plan 2 BAB A14 BW 21Ü2 Phase_2 Vollsperrung RF Dresden,
-A-05_Plan 3 BAB A14 BW 21Ü2 Phase 2 Vollsperrung RF Magdeburg'
Menge: 3,000 d
Leistungsbereichkatalog: 105

*Hinweis: Hinweis zu Position 01.00.0005.*
Umbauen Verkehrssicherung von Phase 2 zu Phase 3:
Reaktivieren der Verkehrssicherung aus Phase 1, Abbau der Verkehrssicherungen an den Anschlussstellen

**01.00.0005 Verkehrssicherung umbauen**
*** Pauschalposition
StL-Nr. 21105115999900
Verkehrssicherung an Arbeitsstellen von längerer Dauer
umbauen. Fehlende Verkehrszeichen und Verkehrseinrichtungen (Absperrgeräte, Warnleuchten und Aufstellvorrichtungen) aufbauen, überschüssige Verkehrszeichen und
Verkehrseinrichtungen (Absperrgeräte, Warnleuchten und
Aufstellvorrichtungen) abbauen. Vorübergehende Verkehrssicherungsmaßnahmen durchführen. Vorübergehende
Markierung, transportable Lichtsignalanlage, bauliches
Leitelement, mobile Stauwarnanlage, LED-Anzeigetafel
und transportable Schutzeinrichtung werden gesondert
vergütet.
Umbauen von Verkehrsführungsphase 'Phase 2, Vollsperrung BAB A 14 gemäß:
-A-04_Plan 2 BAB A14 BW 21Ü2 Phase 2 Vollsperrung RF Dresden,
-A-05_Plan 3 BAB A14 BW 21Ü2 Phase 2 Vollsperrung RF Magdeburg

Grundlage für die Ausführung ist die genehmigte VAO einschließlich aller zugehörigen Verkehrszeichenpläne.'

Umbauen nach Verkehrsführungsphase 'Phase 3 gemäß:
-A-01_Verkehrsführungsplan Bauphase 1 und 3,
-A-06_Plan 4 BAB A14 BW 21Ü2 Phase 3 Restarbeiten'

Umbauen 'Wiederherstellen der TSE (Randstreifen) und Leitbaken, von Zwischenlager des AN, siehe OZ 01.00.0003.'

Vorhandene Verkehrsschilder 'aus Phase 1, siehe OZ 01.00.0003.'
Menge: 1,000 Psch
Leistungsbereichkatalog: 105

**01.00.0006 Verkehrssich. läng. Dauer vorhalten wie Vorposition**
StL-Nr. 2110511019
Verkehrssicherung längerer Dauer vorhalten, warten, instand setzen und betreiben. Vorübergehende Verkehrssicherungsmaßnahmen durchführen. Die Kontrolle der Verkehrssicherung wird gesondert vergütet.
Verkehrssicherung wie in Vorposition beschrieben.
Für Verkehrsführungsphase 'Phase 3 gemäß:
-A-01_Verkehrsführungsplan Bauphase 1 und 3
-A-06_Plan 4 BAB A14 BW 21Ü2 Phase 3 Restarbeiten'
Menge: 14,000 d
Leistungsbereichkatalog: 105

**01.00.0007 Verkehrssich. läng. Dauer abbauen**
*** Pauschalposition
StL-Nr. 211051209099
Verkehrssicherung an Arbeitsstellen längerer Dauer abbauen. Vorübergehende Verkehrssicherungsmaßnahmen
durchführen. Vorübergehende Markierung entfernen,
transportable Lichtsignalanlage, bauliches Leitelement,
mobile Stauwarnanlage, LED-Anzeigetafel und transportable Schutzeinrichtung abbauen werden gesondert
vergütet.
Nach RSA, Regelplan 'in Anlehnung an Regelplan D I/2, Grundlage für die Ausführung ist die genehmigte VAO einschließlich aller Verkehrszeichenpläne.'

Länge des Arbeitsbereiches 'von Betr.-km 45,72 bis 45,80 = ca. 80 m'

Für Verkehrsführungsphase 'Phase 3 je RF gemäß:
-A-01_Verkehrsführungsplan Bauphase 1 und 3,
-A-06_Plan 4 BAB A14 BW 21Ü2 Phase 3 Restarbeiten'
Menge: 1,000 Psch
Leistungsbereichkatalog: 105

*Hinweis: Verkehrssicherung für Vollsperrung BAB 14 für die Abbruchphase 2, Umleitungsstrecke B107 - S11 - S38 sowie westliche Zuwegungen Stadt Grimma K8363, B107a, S38*
Verkehrssicherung für Vollsperrung BAB 14 für den Abbruch Phase 2, Umleitungsstrecke B107 - S11 - S38 sowie westliche Zuwegungen Stadt Grimma K8363, B107a, S38

#### Unterabschnitt 01.01 VS Phase 2 Vollsp A14, Umleitung

**01.01.0001 Verkehrssich. läng. Dauer aufbauen Umleitungsstrecke*Verk.konzept AG Geb. auf Nachweis**
*** Pauschalposition
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Umleitungsstrecke.
Grundlage für die Ausführung ist die genehmigte VAO einschließlich aller zugehörigen Verkehrszeichenpläne.
Vorhandene Verkehrsschilder 'entsprechend Unterlagen des AG außer Kraft setzen gemäß:
-A-02_A14_4742700_0_BRU_60_UE_0004,
-A-07_Plan_5 Phase 2_BAB A14 Vollsperrung BW 21Ü2 Umleitung Übersicht,
-A-08_Plan 6 Phase 2 BABA14 Vollsperrung Detail 1,
-A-09_Plan 7 Phase 2 BABA14 Vollsperrung Detail 2+5,
-A-10_Plan 8 Phase 2 BABA14 Vollsperrung Detail 3,
-A-11_Plan 9 Phase 2 BABA14 Vollsperrung Detail 4'

Für Verkehrsführungsphase 'Phase 2, Vollsperrung BAB 14'
Menge: 1,000 Psch
Leistungsbereichkatalog: 105

**01.01.0002 Verkehrssich. läng. Dauer vorhalten wie Vorposition**
StL-Nr. 2110511019
Verkehrssicherung längerer Dauer vorhalten, warten, instand setzen und betreiben. Vorübergehende Verkehrssicherungsmaßnahmen durchführen. Die Kontrolle der Verkehrssicherung wird gesondert vergütet.
Verkehrssicherung wie in Vorposition beschrieben.
Für Verkehrsführungsphase 'Phase 2 Vollsperrung BAB 14, Umleitungsstrecke'
Menge: 3,000 d
Leistungsbereichkatalog: 105

**01.01.0003 Verkehrssich. läng. Dauer vorhalten**
StL-Nr. 2110511099
Verkehrssicherung längerer Dauer vorhalten, warten, instand setzen und betreiben. Vorübergehende Verkehrssicherungsmaßnahmen durchführen. Die Kontrolle der Verkehrssicherung wird gesondert vergütet.
Verkehrssicherung der OZ '01.01.0001'

Für Verkehrsführungsphase 'Phase 2, Vollsperrung BAB 14, Umleitungsstrecke
Aufstellen von Hinweistafeln BAB 14 je Richtungsfahrbahn und Umleitungsstrecke, die Aufstellung aller Hinweistafeln zur Vollsperrung erfolgt min. 14 Kalendertage vor dem Sperrbeginn, gemäß:
-A-08_Plan 6 Phase 2 BABA14 Vollsperrung Detail 1;
-A-09_Plan 7 Phase 2 BABA14 Vollsperrung Detail 2+5;
-A-10_Plan 8 Phase 2 BABA14 Vollsperrung Detail 3'
Menge: 17,000 d
Leistungsbereichkatalog: 105

**01.01.0004 Verkehrssich. läng. Dauer abbauen VZ-Plan des AG**
*** Pauschalposition
Verkehrssicherung an Arbeitsstellen längerer Dauer abbauen. Vorübergehende Verkehrssicherungsmaßnahmen
durchführen. Vorübergehende Markierung entfernen,
transportable Lichtsignalanlage, bauliches Leitelement,
mobile Stauwarnanlage, LED-Anzeigetafel und transportable Schutzeinrichtung abbauen werden gesondert
vergütet.
Grundlage für die Ausführung ist die genehmigte VAO einschließlich aller zugehörigen Verkehrszeichenpläne.
Vorhandene Verkehrsschilder 'entsprechend Unterlagen des AG in Kraft setzen,gemäß:
-A-02_A14_4742700_0_BRU_60_UE_0004,
-A-07_Plan 5 Phase 2_BAB A14 Vollsperrung BW 21Ü2 Umleitung Übersicht,
-A-08_Plan 6 Phase 2 BABA14 Vollsperrung Detail 1,
-A-09_Plan 7 Phase 2 BABA14 Vollsperrung Detail 2+5,
-A-10_Plan 8 Phase 2 BABA14 Vollsperrung Detail 3,
-A-11_Plan 9 Phase 2 BABA14 Vollsperrung Detail 4'
Menge: 1,000 Psch
Leistungsbereichkatalog: 105

#### Unterabschnitt 01.02 VS Phase 4, Neubau SE beide RF

**01.02.0001 Verkehrssich. läng. Dauer aufbauen Arbeitsstelle**
*** Pauschalposition
StL-Nr. 2110510519099000
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach RSA, Regelplan 'in Anlehnung an Regelplan D I/4, Grundlage für die Ausführung ist die genehmigte VAO einschließlich aller zugehörigen Verkehrszeichenpläne'

Länge des Arbeitsbereiches 'von Betr.-km 45,665 bis 45,851 ca. 186 m'

Für Verkehrsführungsphase 'Phase 4: Neubau SE Mittelstreifen je RF gemäß:
-A-12_Plan 10 Phase 4 BABA14 Neubau SE Mittelstreifen'
Menge: 1,000 Psch
Leistungsbereichkatalog: 105

**01.02.0002 Verkehrssich. läng. Dauer vorhalten wie Vorposition**
StL-Nr. 2110511019
Verkehrssicherung längerer Dauer vorhalten, warten, instand setzen und betreiben. Vorübergehende Verkehrssicherungsmaßnahmen durchführen. Die Kontrolle der Verkehrssicherung wird gesondert vergütet.
Verkehrssicherung wie in Vorposition beschrieben.
Für Verkehrsführungsphase 'Phase 4: Neubau SE Mittelstreifen'
Menge: 14,000 d
Leistungsbereichkatalog: 105

**01.02.0003 Verkehrssich. läng. Dauer abbauen**
*** Pauschalposition
StL-Nr. 211051209099
Verkehrssicherung an Arbeitsstellen längerer Dauer abbauen. Vorübergehende Verkehrssicherungsmaßnahmen
durchführen. Vorübergehende Markierung entfernen,
transportable Lichtsignalanlage, bauliches Leitelement,
mobile Stauwarnanlage, LED-Anzeigetafel und transportable Schutzeinrichtung abbauen werden gesondert
vergütet.
Nach RSA, Regelplan 'in Anlehnung an Regelplan D I/4, Grundlage für die Ausführung ist die genehmigte VAO einschließlich aller zugehörigen Verkehrszeichenpläne'

Länge des Arbeitsbereiches 'von Betr.-km 45,665 bis 45,851 ca. 186 m'

Für Verkehrsführungsphase 'Phase 4: Neubau SE Mittelstreifen je RF gemäß:
-A-12_Plan 10 Phase 4 BABA14 Neubau SE Mittelstreifen'
Menge: 1,000 Psch
Leistungsbereichkatalog: 105

### Abschnitt 02 Baustellenmarkierung

#### Unterabschnitt 02.00 Markierung Phase 1+3 beide RF

**02.00.0001 Markierungsfläche reinigen**
StL-Nr. 2110531699
Fläche der Markierung reinigen.
Kehrgut aufnehmen und nach Wahl des AN verwerten.
Vorübergehende Verkehrssicherungsmaßnahmen durchführen.
Abgerechnet wird die zu markierende Fläche. Bei Pfeil,
Buchstabe, Ziffer, Verkehrsschild und Piktogramm ergibt
sich die Fläche aus dem kleinsten umschriebenen Rechteck.
Reinigung 'mit Saugkehrwagen. Nachweise über die Entsorgung des Kehrguts führen und dem AG vorlegen.'
Menge: 192,000 m2
Leistungsbereichkatalog: 105

**02.00.0002 Markierungsfläche trocknen**
StL-Nr. 21105312
Fläche für Markierung auf Anordnung des AG schonend
trocknen. Vorübergehende Verkehrssicherungsmaßnahmen
durchführen. Abgerechnet wird die zu markierende
Fläche. Bei Pfeil, Buchstabe, Ziffer, Verkehrsschild
und Piktogramm ergibt sich die Fläche aus dem kleinsten
umschriebenen Rechteck.
Menge: 192,000 m2
Leistungsbereichkatalog: 105

**02.00.0003 Längsmarkierung Typ II herstellen durchg.Fstr.begr.*Breite 0,15 m Folie,Gew.o.Kunst P 7 Markierung entf.**
StL-Nr. 2110533222593901
Längsmarkierung Typ II einschl. evtl. Sperrflächenumrandung als vorübergehende Markierung herstellen, warten und instand setzen. Vormarkieren. Vorübergehende
Verkehrssicherungsmaßnahmen durchführen. Abgerechnet
wird der markierte Strich, bei Doppelstrichen zwei
Striche.
Durchgehend als Fahrstreifenbegrenzung.
Strichbreite = 0,15 m.
Markierungssystem aus Folie, Gewebe- oder Kunststoffträger.
Schichtdicke '>=2,5 mm'

Verkehrsklasse = P 7.
Markierung auf 'Betondecke'

Markierung entfernen. Abfall aufnehmen und nach Wahl
des AN verwerten.
Menge: 1280,000 m
Leistungsbereichkatalog: 105

#### Unterabschnitt 02.01 Markierung Phase 4 beide RF

**02.01.0001 Markierungsfläche reinigen Saugkehrwagen**
StL-Nr. 2110531602
Fläche der Markierung reinigen.
Kehrgut aufnehmen und nach Wahl des AN verwerten.
Vorübergehende Verkehrssicherungsmaßnahmen durchführen.
Abgerechnet wird die zu markierende Fläche. Bei Pfeil,
Buchstabe, Ziffer, Verkehrsschild und Piktogramm ergibt
sich die Fläche aus dem kleinsten umschriebenen Rechteck.
Reinigung mit Saugkehrwagen.
Menge: 1044,000 m2
Leistungsbereichkatalog: 105

**02.01.0002 Markierungsfläche trocknen**
StL-Nr. 21105312
Fläche für Markierung auf Anordnung des AG schonend
trocknen. Vorübergehende Verkehrssicherungsmaßnahmen
durchführen. Abgerechnet wird die zu markierende
Fläche. Bei Pfeil, Buchstabe, Ziffer, Verkehrsschild
und Piktogramm ergibt sich die Fläche aus dem kleinsten
umschriebenen Rechteck.
Menge: 1044,000 m2
Leistungsbereichkatalog: 105

**02.01.0003 Längsmarkierung Typ II herstellen durchg.Fstr.begr.*Breite 0,15 m Folie,Gew.o.Kunst P 7 Markierung entf.**
StL-Nr. 2110533222593901
Längsmarkierung Typ II einschl. evtl. Sperrflächenumrandung als vorübergehende Markierung herstellen, warten und instand setzen. Vormarkieren. Vorübergehende
Verkehrssicherungsmaßnahmen durchführen. Abgerechnet
wird der markierte Strich, bei Doppelstrichen zwei
Striche.
Durchgehend als Fahrstreifenbegrenzung.
Strichbreite = 0,15 m.
Markierungssystem aus Folie, Gewebe- oder Kunststoffträger.
Schichtdicke '>=2,5 mm'

Verkehrsklasse = P 7.
Markierung auf 'auf Betondecke'

Markierung entfernen. Abfall aufnehmen und nach Wahl
des AN verwerten.
Menge: 5760,000 m
Leistungsbereichkatalog: 105

**02.01.0004 Längsmarkierung Typ II herstellen*Breite 0,15 m Folie,Gew.o.Kunst P 7 Markierung entf.**
StL-Nr. 2110533292593901
Längsmarkierung Typ II einschl. evtl. Sperrflächenumrandung als vorübergehende Markierung herstellen, warten und instand setzen. Vormarkieren. Vorübergehende
Verkehrssicherungsmaßnahmen durchführen. Abgerechnet
wird der markierte Strich, bei Doppelstrichen zwei
Striche.
Markierung 'unterbrochen, Verhältnis Strich / Lücke 1 zu 1 als Warnlinie'

Strichbreite = 0,15 m.
Markierungssystem aus Folie, Gewebe- oder Kunststoffträger.
Schichtdicke '>=2,5 mm'

Verkehrsklasse = P 7.
Markierung auf 'Betondecke'

Markierung entfernen. Abfall aufnehmen und nach Wahl
des AN verwerten.
Menge: 1200,000 m
Leistungsbereichkatalog: 105

### Abschnitt 03 Gleit- /Leitelemente

#### Unterabschnitt 03.00 TSE Randstr. Phase 1-3 beide RF

**03.00.0001 Transp.Schutzeinrichtung aufbauen Arb.st./fl. Verk.*Aufhaltest. T3 Wirkungsber.maxW2**
StL-Nr. 21105605232099
Transportable Schutzeinrichtung einschl. systembedingter Formstücke (Dilatationsstöße, Passstücke, Kipplängenbegrenzungselemente) aufbauen und abbauen. Vorhalten, Kontrolle, Wartung und Instandsetzung werden gesondert vergütet. Vorübergehende Verkehrssicherungsmaßnahmen durchführen. Anfangs- und Endkonstruktionen
und Adapter werden gesondert vergütet. 70 v. H. des
Preises werden nach Aufbau, der Rest nach Abbau
vergütet.
Einsatzbereich B, zwischen Arbeitsstelle und parallel
fließendem Verkehr.
Aufhaltestufe mind. T 3.
Wirkungsbereich max. W 2 (W max. 0,80 m).
Aufstellung 'je RF gemäß Plan:
1_BAB A14 Vorarbeiten BW 21Ü2; Abbruchphase 1'
Menge: 160,000 m
Leistungsbereichkatalog: 105

**03.00.0002 Transport. Schutzeinr. vorhalten wie Vorposition**
StL-Nr. 2110561001
Transportable Schutzeinrichtung vorhalten, warten und
instand setzen. Vorübergehende Verkehrssicherungsmaßnahmen durchführen. Die Kontrolle wird gesondert
vergütet.
Transportable Schutzeinrichtung wie in Vorposition beschrieben.
Menge: 1120,000 md
Leistungsbereichkatalog: 105

**03.00.0003 AEK f. transp. Schutzeinr. aufb.*Absenkung**
StL-Nr. 2110562591
Anfangs-/Endkonstruktion (AEK) für transportable
Schutzeinrichtung aufbauen und abbauen. Vorhalten, Kontrolle, Wartung und Instandsetzung werden gesondert
vergütet. Vorübergehende Verkehrssicherungsmaßnahmen
durchführen. 70 v. H. des Preises werden nach Aufbau,
der Rest nach Abbau vergütet.
AEK an OZ '03.00.0001.'

Als Absenkung.
Menge: 4,000 St
Leistungsbereichkatalog: 105

**03.00.0004 AEK vorhalten wie Vorposition**
StL-Nr. 2110563001
Anfangs-/Endkonstruktion (AEK) für transportable
Schutzeinrichtung vorhalten, warten und instand setzen.
Vorübergehende Verkehrssicherungsmaßnahmen durchführen.
Die Kontrolle wird gesondert vergütet.
AEK wie in Vorposition beschrieben.
Menge: 504,000 Std
Leistungsbereichkatalog: 105

*Hinweis: Hinweis zu Position 03.00.0005.*
Umbauen TSE von Phase 1 zu Phase 2, Vollsperrung BAB, Herstellen Baufreiheit im Bereich Abbruch Bauwerk, Zwischenlagern auf Flächen des AN

**03.00.0005 Transp. Schutzeinrichtung umsetzen*umsetzen nach AG**
StL-Nr. 21105615999199
Transportable Schutzeinrichtung innerhalb des Arbeitsstellenbereiches umsetzen. Vorübergehende Verkehrssicherungsmaßnahmen durchführen.
Transportable Schutzeinrichtung der OZ '03.00.0001.'

Umsetzen von Verkehrsführungsphase 'Phase 1 gemäß Plan: 1_BAB A14 Vorarbeiten BW 21Ü2; Abbruchphase 1'

Umsetzen nach Verkehrsführungsphase 'Phase 2: Vollsperrung BAB 14'

Umsetzen nach Verkehrskonzept des AG.
Zwischen 'Herstellen Baufreiheit im Bereich des Bestandbauwerks für den Abbruch. Zwischenlagerung TSE auf Flächen des AN.'
Menge: 160,000 m
Leistungsbereichkatalog: 105

*Hinweis: Hinweis zu Position 03.00.0006.*
Umbauen TSE von Phase 2 zu Phase 3

**03.00.0006 Transp. Schutzeinrichtung umsetzen wie Vorposition*umsetzen nach AG Arb.st./ank.Verk.**
StL-Nr. 21105615199101
Transportable Schutzeinrichtung innerhalb des Arbeitsstellenbereiches umsetzen. Vorübergehende Verkehrssicherungsmaßnahmen durchführen.
Transportable Schutzeinrichtung wie in Vorposition beschrieben.
Umsetzen von Verkehrsführungsphase 'Phase 2: Vollsperrung BAB 14'

Umsetzen nach Verkehrsführungsphase 'Phase 3 gemäß Plan:
- 4_BAB A14 Nacharbeiten BW 21Ü2'

Umsetzen nach Verkehrskonzept des AG.
Standort nach Umsetzen = Einsatzbereich A, zwischen Ar-
beitsstelle und ankommendem Verkehr.
Menge: 160,000 m
Leistungsbereichkatalog: 105

**03.00.0007 Transport. Schutzeinr. vorhalten wie Vorposition**
StL-Nr. 2110561001
Transportable Schutzeinrichtung vorhalten, warten und
instand setzen. Vorübergehende Verkehrssicherungsmaßnahmen durchführen. Die Kontrolle wird gesondert
vergütet.
Transportable Schutzeinrichtung wie in Vorposition beschrieben.
Menge: 2240,000 md
Leistungsbereichkatalog: 105

#### Unterabschnitt 03.01 TSE Mittelstr Phase 3 beide RF

**03.01.0001 Transp.Schutzeinrichtung aufbauen*Aufhaltest. T3 Wirkungsber.maxW2**
StL-Nr. 21105605932099
Transportable Schutzeinrichtung einschl. systembedingter Formstücke (Dilatationsstöße, Passstücke, Kipplängenbegrenzungselemente) aufbauen und abbauen. Vorhalten, Kontrolle, Wartung und Instandsetzung werden gesondert vergütet. Vorübergehende Verkehrssicherungsmaßnahmen durchführen. Anfangs- und Endkonstruktionen
und Adapter werden gesondert vergütet. 70 v. H. des
Preises werden nach Aufbau, der Rest nach Abbau
vergütet.
Zwischen 'Mittelstreifenbereich und Fahrbahn als temporärer Ersatz der zurückgebauten BSW im Mittelstreifenbereich je Richtungsfahrbahn'

Aufhaltestufe mind. T 3.
Wirkungsbereich max. W 2 (W max. 0,80 m).
Aufstellung 'auf vorbereiteten Untergrund / Bankett'
Menge: 160,000 m
Leistungsbereichkatalog: 105

**03.01.0002 Transport. Schutzeinr. vorhalten wie Vorposition**
StL-Nr. 2110561001
Transportable Schutzeinrichtung vorhalten, warten und
instand setzen. Vorübergehende Verkehrssicherungsmaßnahmen durchführen. Die Kontrolle wird gesondert
vergütet.
Transportable Schutzeinrichtung wie in Vorposition beschrieben.
Menge: 3360,000 md
Leistungsbereichkatalog: 105

**03.01.0003 AEK f. transp. Schutzeinr. aufb.*Absenkung**
StL-Nr. 2110562591
Anfangs-/Endkonstruktion (AEK) für transportable
Schutzeinrichtung aufbauen und abbauen. Vorhalten, Kontrolle, Wartung und Instandsetzung werden gesondert
vergütet. Vorübergehende Verkehrssicherungsmaßnahmen
durchführen. 70 v. H. des Preises werden nach Aufbau,
der Rest nach Abbau vergütet.
AEK an OZ '03.01.0001'

Als Absenkung.
Menge: 4,000 St
Leistungsbereichkatalog: 105

**03.01.0004 AEK vorhalten wie Vorposition**
StL-Nr. 2110563001
Anfangs-/Endkonstruktion (AEK) für transportable
Schutzeinrichtung vorhalten, warten und instand setzen.
Vorübergehende Verkehrssicherungsmaßnahmen durchführen.
Die Kontrolle wird gesondert vergütet.
AEK wie in Vorposition beschrieben.
Menge: 504,000 Std
Leistungsbereichkatalog: 105

#### Unterabschnitt 03.02 TSE Phase 4 beide RF

**03.02.0001 Transp.Schutzeinrichtung aufbauen Arb.st./fl. Verk.*Aufhaltest. T3 Wirkungsber.maxW2**
StL-Nr. 21105605232099
Transportable Schutzeinrichtung einschl. systembedingter Formstücke (Dilatationsstöße, Passstücke, Kipplängenbegrenzungselemente) aufbauen und abbauen. Vorhalten, Kontrolle, Wartung und Instandsetzung werden gesondert vergütet. Vorübergehende Verkehrssicherungsmaßnahmen durchführen. Anfangs- und Endkonstruktionen
und Adapter werden gesondert vergütet. 70 v. H. des
Preises werden nach Aufbau, der Rest nach Abbau
vergütet.
Einsatzbereich B, zwischen Arbeitsstelle und parallel
fließendem Verkehr.
Aufhaltestufe mind. T 3.
Wirkungsbereich max. W 2 (W max. 0,80 m).
Aufstellung 'je RF gemäß:
-Plan_10_Phase 4_BABA14_Neubau_SE_Mittelstreifen'
Menge: 480,000 m
Leistungsbereichkatalog: 105

**03.02.0002 Transport. Schutzeinr. vorhalten wie Vorposition**
StL-Nr. 2110561001
Transportable Schutzeinrichtung vorhalten, warten und
instand setzen. Vorübergehende Verkehrssicherungsmaßnahmen durchführen. Die Kontrolle wird gesondert
vergütet.
Transportable Schutzeinrichtung wie in Vorposition beschrieben.
Menge: 6720,000 md
Leistungsbereichkatalog: 105

**03.02.0003 AEK f. transp. Schutzeinr. aufb.*Absenkung**
StL-Nr. 2110562591
Anfangs-/Endkonstruktion (AEK) für transportable
Schutzeinrichtung aufbauen und abbauen. Vorhalten, Kontrolle, Wartung und Instandsetzung werden gesondert
vergütet. Vorübergehende Verkehrssicherungsmaßnahmen
durchführen. 70 v. H. des Preises werden nach Aufbau,
der Rest nach Abbau vergütet.
AEK an OZ '03.02.0001.'

Als Absenkung.
Menge: 4,000 St
Leistungsbereichkatalog: 105

**03.02.0004 AEK vorhalten wie Vorposition**
StL-Nr. 2110563001
Anfangs-/Endkonstruktion (AEK) für transportable
Schutzeinrichtung vorhalten, warten und instand setzen.
Vorübergehende Verkehrssicherungsmaßnahmen durchführen.
Die Kontrolle wird gesondert vergütet.
AEK wie in Vorposition beschrieben.
Menge: 336,000 Std
Leistungsbereichkatalog: 105

*Hinweis: Hinweis zu Abschnitt 04.00.*
Standorte werden zusammen mit den zuständigen Stellen Autobahnmeisterei (AM Döbeln) bzw. der Straßenmeisterei Landkreis Leipzig (Großbothen)sowie der Stadt Grimma (Bauhof) festgelegt. Zus. Verkehrszeichen, die nicht Bestandteil der ausgeschriebenen VZP sind.

### Abschnitt 04 Sonstiges

#### Unterabschnitt 04.00 Verkehrszeichen

**04.00.0001 Verkehrszeichen außer Kraft setzen**
Bestehende Beschilderung mittels mobilder Auskreuzvorrichtung, beklebt mit Folie Typ RA2 Aufbau B, während der gesamten Vollsperrung BAB 14 außer Kraft setzen. Die Auskreuzvorrichtung ist am Ende der Bauzeit wieder zu entfernen.
Aufstellhöhe bis 10 m über und neben der Fahrbahn. Breite der Auskreuzvorrichtung: 100 mm
Abgerechnet wird je Meter Auskreuzvorrichtung.
Alle hierfür notwendigen Materialien, Geräte und Nebenarbeiten sind ebenso wie das Vorhalten und Warten in diese OZ einzurechnen.
Vorübergehende Sicherungsmaßnahmen durchführen.
Menge: 10,000 m

**04.00.0002 Verkehrsschild aufbauen u. abbauen Ronde,Dreie.Quad.*Größe 3 Typ RA2, B Höhe 2,20 m**
StL-Nr. 21105203133094
Verkehrsschild aufbauen und abbauen. Vorhalten, Kontrolle, Wartung und Instandsetzung werden gesondert
vergütet. Aufstellvorrichtung nach statischen Erfordernissen. Vorübergehende Verkehrssicherungsmaßnahmen
durchführen. 70 v. H. des Preises werden nach Aufbau,
der Rest nach Abbau vergütet.
Verkehrsschild = Ronde, Dreieck, Quadrat.
Größe 3.
Retroreflektierend mit Folie Klasse RA2, Aufbau B.
Aufstellvorrichtung 'nach Wahl des AN'

Aufstellhöhe über der Verkehrsfläche = 2,20 m.
Menge: 2,000 St
Leistungsbereichkatalog: 105

**04.00.0003 Verkehrsschild vorhalten wie Vorposition**
StL-Nr. 2110520501
Verkehrsschild vorhalten, warten und instand setzen.
Vorübergehende Verkehrssicherungsmaßnahmen durchführen.
Die Kontrolle wird gesondert vergütet.
Verkehrsschild wie in Vorposition beschrieben.
Menge: 60,000 Std
Leistungsbereichkatalog: 105

**04.00.0004 Verkehrssch.komb. aufbauen u. abb.*Ronde,Dreie.Quad. Größe 3*Typ RA2, B*Höhe 2,20 m**
StL-Nr. 2110521591330904
Verkehrsschildkombination aufbauen und abbauen. Vorhalten, Kontrolle, Wartung und Instandsetzung werden gesondert vergütet. Aufstellvorrichtung nach statischen
Erfordernissen. Vorübergehende Verkehrssicherungsmaßnahmen durchführen. 70 v. H. des Preises werden nach
Aufbau, der Rest nach Abbau vergütet.
Verkehrsschildkombination '1 Verkehrsschild und 1 Zusatzschild'

Verkehrsschild = Ronde, Dreieck, Quadrat, Achteck,
Rechteck.
Größe 3.
Retroreflektierend mit Folie Klasse RA2, Aufbau B.
Aufstellvorrichtung 'nach Wahl des AN'

Aufstellhöhe über der Verkehrsfläche = 2,20 m.
Menge: 2,000 St
Leistungsbereichkatalog: 105

**04.00.0005 Verkehrsschildkombination vorhalten wie Vorposition**
StL-Nr. 2110521801
Verkehrsschildkombination vorhalten, warten und instand
setzen. Vorübergehende Verkehrssicherungsmaßnahmen
durchführen. Die Kontrolle wird gesondert vergütet.
Verkehrsschildkombination wie in Vorposition beschrieben.
Menge: 60,000 Std
Leistungsbereichkatalog: 105

**04.00.0006 Verkehrstafel aufbauen und abbauen temp. Wegweiser*Tafel ü. 1,1-2 m2 Typ RA2, B Höhe 2,20 m**
StL-Nr. 21105240213093
Verkehrstafel aufbauen und abbauen. Vorhalten, Kontrolle, Wartung und Instandsetzung werden gesondert
vergütet. Aufstellvorrichtung nach statischen Erfordernissen. Vorübergehende Verkehrssicherungsmaßnahmen
durchführen. 70 v.H. des Preises werden nach Aufbau,
der Rest nach Abbau vergütet.
Verkehrstafel = temporärer Wegweiser.
Größe über 1,10 bis 2,00 m2 nach Unterlagen des AG.
Retroreflektierend mit Folie Klasse RA2, Aufbau B.
Aufstellvorrichtung 'nach Wahl des AN'

Aufstellhöhe über der Verkehrsfläche = 2,20 m.
Menge: 2,000 St
Leistungsbereichkatalog: 105

**04.00.0007 Verkehrstafel vorhalten wie Vorposition**
StL-Nr. 2110524301
Verkehrstafel vorhalten, warten und instand setzen. Vo-
rübergehende Verkehrssicherungsmaßnahmen durchführen.
Die Kontrolle wird gesondert vergütet.
Verkehrstafel wie in Vorposition beschrieben.
Menge: 60,000 Std
Leistungsbereichkatalog: 105

**04.00.0008 An- und Abfahrt**
Für die An- und Abfahrt einer Arbeitskolonne außerhalb der für Auf- bzw. Abbau der Verkehrsführung vorgesehenen Zeiten.
Zum Auf- bzw. Abbau zusätzlich angeordneter Verkehrszeichen.
Verkehrsschild, Absperrgerät oder Warneinrichtung aufstellen wird über die entsprechenden Positionen vergütet.
Vorübergehende Sicherungsmaßnahmen durchführen.
Menge: 2,000 St
